# Putzarbeiten
Angebotsaufforderung (GAEB 90, DA83)
Währung: EUR

## Zusätzlicher Text
A. BAUBESCHREIBUNG

1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro- und Verwaltungsgebäude
der Kunsthochschule für Medien, welches
in Hochschulnutzung umgenutzt werden soll.

Konstruktion:
Das gesamte Bauwerk ist in konventioneller Bauart errichtet.

Fassade:
Geschlossene Fassadenflächen sind als verputztes Mauerwerk ausgeführt.
Offene Fassadenflächen erhalten Fenster aus Kunststoff.

Innenausbau:
Die Bereiche der WCs, Teeküchen und Abstellräume werden
im Zuge der Umnutzung des Gebäudes
erneuert und umgebaut.

- Ende der Baubeschreibung-

## Zusätzlicher Text
ALLGEMEINE VORBEMERKUNGEN

1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## Putzarbeiten
Datum: 30.04.26

### Titel 1 Putzarbeiten

#### Untertitel 1.1 Putz- & Spachtelarbeiten Bestandswände

**1.1.10 Untergrund prüfen und reinigen**
Untergrund der in den nachfolgenden Positionen
beschriebene Leistung, prüfen und reinigen.
Untergrund von groben Verschmutzungen, wie Mörtelreste
und etc. reinigen.
Menge: 3226,000 m2

**1.1.20 Glattspachtelung Bestandswände**
Glattspachtelung, 1-mal Bestandswände
Dispersionsspachtel
Untergrund auf Eignung, Trag- sowie
Haftfähigkeit prüfen.
Vollflächig Auftragen, und glätten
mit spritzbarem Füllspachtel auf Dispersionsbasis
im Innenbereich bis zur Glätte Q2.
Oberfläche nachschleifen.
Eventuelle Fehlstellen nachspachteln.
Schichtdicke ca. 3 mm pro Arbeitsgang.
Menge: 3226,000 m2

**1.1.30 Verputzen von geschlossenen Öffnungen und Durchbrüchen**
Verputzen von geschlossenen Öffnungen und Durchbrüchen,

Innenputz als Gipsputz, gemäß technischen Richtlinien
und Herstellerangaben.
Untergrund Mauerwerk.
In Q2 Qualität.

Inkl. aller Materialien, Grundierung, Übergänge zum
Bestand.
Ausführung geschlossenen Türöffnungen und Fenster EG
Menge: 85,000 m2

**1.1.40 Verputzen von Leibungen**
Verputzen von Leibungen

Innenputz als Gipsputz, gemäß technischen Richtlinien
und Herstellerangaben.
Untergrund Mauerwerk.
In Q2 Qualität.

Inkl. aller Materialien, Grundierung, Übergänge zum
Bestand.
Menge: 330,000 m

**1.1.50 Nachträgliches Anarbeiten als Zulage**
Nachträgliches Anarbeiten an Bauteile
wie Zargen, Einbauteile o. ä.,
soweit sie nicht mit den übrigen Putzarbeiten
ausgeführt werden können,
alle Bauteile, alle Putzmörtel,
als Zulage.
Menge: 305,000 m

**1.1.60 Putz-Eckschutzschiene**
*** Bedarfsposition ohne GB
Putz-Eckschutzschiene,
mit Streckmetallschenkeln,
verzinkt, mit Ansetzmörtel aus
Werktrockenmörtel befestigen.

Einzellänge unterschiedlich, liefern und einbauen.
Menge: 439,000 m

**1.1.70 Zulage Arbeitshöhen über 3,0 m.**
Zulage zu vorbeschriebenen Leistungen von Wänden
für Wand- und Deckenhöhen über 3,0 bis 5,50 m.

Es werden nur die Flächen über 3 m abgerechnet.
Höhe bis ca. 3,7m
Menge: 655,000 m2

#### Untertitel 1.2 Putz- & Spachtelarbeiten Bestandsdecken

**1.2.10 Untergrund prüfen und reinigen**
Untergrund der in den nachfolgenden Positionen
beschriebene Leistung, prüfen und reinigen.
Untergrund von groben Verschmutzungen, wie Mörtelreste
und etc. reinigen.
Menge: 2030,000 m2

**1.2.20 Glattspachtelung 1x organisch, Decken**
Glattspachtelung, 1-mal Decken,
Dispersionsspachtel
Untergrund auf Eignung, Trag- sowie
Haftfähigkeit prüfen.
Vollflächig Auftragen, und glätten
mit spritzbarem Füllspachtel auf Dispersionsbasis
im Innenbereich bis zur Glätte Q2.
Oberfläche nachschleifen.
Eventuelle Fehlstellen nachspachteln.
Schichtdicke ca. 3 mm pro Arbeitsgang.
Menge: 1568,000 m2

**1.2.30 Putz-Eckschutzschiene Unterzüge**
Putz-Eckschutzschiene,
mit Streckmetallschenkeln,
verzinkt, mit Ansetzmörtel aus
Werktrockenmörtel befestigen.

Einzellänge unterschiedlich, liefern und einbauen.
Menge: 900,000 m

**1.2.40 Haftbrücke auf organischer Basis Decke Keller**
Haftbrücke auf organischer Basis,
auf Decken innen,
Untergrund Beton.
Höhe bis 3,2 m.
Menge: 462,000 m2

**1.2.50 Innenputz DIN 18550, Teil 1, Gipsputz P IV, Decken und Unterzügen Kellerdecke**
Innenputz DIN 18550, Teil 1,
Gipsputz P IV, mineralisch gebunden,
auf Decken und Unterzügen aus Stahlbeton,
als Maschienenputz, einlagig, als geglätteter Putz,
Qualität Q2
Putzdicke mind. 10 mm,
Putzhöhe bis 3,16 m.
Menge: 462,000 m2

**1.2.60 Mehrdicken an Wand- und Deckenbauteilen Kellerdecke**
Mehrdicken an Wand- und Deckenbauteilen
je 5 mm Dicke, als Zulage zu vorbeschriebenem
Gipsputz P IV.
Hinweis: Bei Minderstärken wird der EP mit negativem
Vorzeichen in Ansatz gebracht.
Der AN ist verpflichtet, die Mehr-, oder
Mindeststärken
vor Ausführung mit der örtlichen Bauleitung
abzuklären,
bzw. darauf hinzuweisen.
Menge: 462,000 m2

**1.2.70 Zulage Arbeitshöhen über 3,0 m.**
Zulage zu vorbeschriebenen Erstellung von Decken
für Wand- und Deckenhöhen über 3,0 bis 5,50 m.

Es werden nur die Flächen über 3 m abgerechnet.
Höhe bis ca. 3,7m
Menge: 2030,000 m2

#### Untertitel 1.3 Außenputz Eingangsbereich

**1.3.10 Mineralische Armierungsschicht**
Mineralische Armierungsschicht
Liefern und Auftragen einer vollflächigen
Armierungsschicht. Armierungsmasse auf Mauerwerkswand
und Betondecke volldeckend auftragen und
alkalibeständiges Glasfasergewebe eindrücken und
planspachteln.
Armierungsgewebe Gewebestöße 10 cm
überlappen.
Menge: 17,000 m2

**1.3.20 Putzabschlussprofil**
Putzabschussprofil aus Edelstahl auf Fertigputzdicke
mit geeignetem Mörtel auf vorbereiteten
Untergrund lot- und fluchtrecht anbringen.
Menge: 19,000 m

**1.3.30 Zulage Sockelbereich - mineralische Armierungsmasse**
Mineralische Armierungsschicht.
Liefern und Auftragen einer
vollflächigen Armierungsschicht.
Armierungsmasse auf Mauerwerkswand
volldeckend auftragen und alkalibeständiges
Glasfasergewebe eindrücken und planspachteln.
Armierungsgewebe Gewebestöße 10 cm überlappen.
Menge: 3,000 m2

**1.3.40 Mineralischer Oberputz**
Oberputz als Mineralischer Oberputz,
Kalk-/Zementgebunden,
Scheibenputzstruktur, wasserabweisend, MG P II/CS II
nach
DIN V 18550/DIN EN 998-1, fachgerecht anmischen,
in Kornstärke 3 mm auftragen und strukturieren,
in Protect Qualität, mit Filmschutz für algen- und
pilzgefährdeten Flächen,
mit einer Edelstahl-Glättekelle in einem Zug aufziehen
und die Oberfläche mit einem weichen Kunststoffglätter
abreiben, alle Flächen einschl. Leibung,
einschl. Schutzmaßnahmen durch Abkleben der
angrenzenden Flächen.
Farbton RAL nach Wahl AG.
Menge: 17,000 m2

**1.3.50 Mineralischer Anstrich**
Mineralischen Oberputz nach ausreichender Trocknung mit
matter, hoch diffusionsoffener und strukturerhaltender
Mineralfarbe nach DIN 18363 im Farbton des Putzes 2x
überrollen. Inkl. einer verzögernden und verbeugenden
Einstellung gegen Algen- und Pilze.
Menge: 17,000 m2

### Titel 2 Stundenlohnarbeiten

*Hinweis*
STUNDENLOHNARBEITEN

1. Stundenverrechnungssätze

Vor Ausführung
der im Leistungsverzeichnis
vorgesehenen Stundenlohnarbeiten ist erst die Freigabe
durch den Bauherren
einzuholen. Nur bei Gefahr in Verzug oder begründeten
Ausnahmen kann die Freigabe durch die vom AG
beauftragten Bauleitung erteilt werden.
Nicht freigegebene Stundenlohnarbeiten werden nicht
anerkannt.
Die Stundenzettel sind werktäglich einzureichen.

Vorarbeiter-, Polier oder Meisterstunden dürfen nicht
in Rechnung gestellt werden.

Die angegebenen Stundenverrechnungssätze sind unter
Beachtung der preisrechtlichen Vorschriften zu
ermitteln und gelten unabhängig von der abzurechnenden
Höhe.

Der Verrechnungssatz für die jeweilige Arbeitskraft
umfasst sämtliche Aufwendungen wie Lohn- und

Gehaltskosten, Lohn- und Gehaltsnebenkosten,
Zuschläge, lohngebundene und lohnabhängige Kosten,
sonstige Sozialkosten, Gemeinkosten, Wagnis und Gewinn,

Erschwerniszuschläge, Reise und Auslösekosten.
Sowie alle Nebenkosten, wie An- & Abfahrten, Gestellung
und Transport von Werkzeuge etc.

#### Untertitel 2.1 Stundenverrechnungssätze

**2.1.10 Facharbeiter**
Stundenverrechnungssatz für einen Facharbeiter.
Menge: 5,000 h

**2.1.20 Helfer/-in**
Stundenverrechnungssatz für einen Helfer.
Menge: 5,000 h

USt %: 19,00
